# Spreespeicher in Beeskow
Angebotsaufforderung (GAEB DA 2000 1.2, DA83)
Projekt: BeeSpei
Währung: EUR
Auftraggeber: DV-Nummer: LOS14; Vergabenummer: LOS14
Erstellt mit: BECHMANN AVA 2025.120/ GAEB Toolbox V3.3 G90 R20210630, BECHMANN AVA 2025.120, 16.03.2026

## Zusätzlicher Text
Stadt Beeskow
Spreespeicher Beeskow
Instandsetzung, Modernisierung, Umnutzung

B A  U B E S C H R E I B U N G

1. Allgemeine Beschreibung
Der unter Denkmalschutz stehende ehemalige Spreespeicher in Beeskow, FrankfurterStraße 21, ist im späten 18. Jhd. als Mühlengebäude errichtet und im beginnenden 19. Jahrhundert zum Proviantmagazin umgewidmet worden. Der ehemals dreigeschossiger Speicherbau mit direkter Spreeanbindung erhielt seine zweigeschossige Kubatur durch das Verfüllen des Spreearmes in den Nachkriegsjahren um 1950.

Das Gebäude steht auf dem Flurstück 292 der Gemarkung Beeskow und ist Eigentum der Stadt Beeskow.

Der Mauerwerksbau wird von einem hohen Walmdach bedeckt.
Die auf den Giebelseiten fünfachsige Putzfassade steht auf einem umlaufenden Kalksteinsockel und schließt zum Dach mit einem stark ausladenden, vielfach profilierten Traufgesims ab.
Die südliche Giebelfassade gliedert ein leicht erhabenes Mittelrisalit mit Kolossalpilastern.

Das Gebäude wird umfassend instandgesetzt und einer neuen mehrfunktio- nalen Nutzung durch die Stadt Beeskow zugeführt werden.

Die Leistung umfasst die Dachdecker- und Klempnerarbeiten.

2. Lage der Baustelle
Der Baustellenbereich liegt in der Stadt Beeskow, Frankfurter Strasse 21 und ist über das öffentliche Verkehrsnetz erreichbar.

2.1 Entsorgung
Die Entsorgung von Abfällen erfolgt auf der Grundlageder Gesetze, Verordnungen und Richtlinien:
Abfallverzeichnis - Verordnung  ( AVV )
Kreislaufwirtschaftsgesetz  ( KrWG )
Nachweisverordnung  ( NachwV )
Brandenburgisches Abfall -  und Bodenschutzgesetz
(BbgAbfBodG )
Sonderabfallentsorgungsverordnung  ( SAbfEV)

2.2 Vertretung des Auftragnehmers (AN)
Während aller Arbeiten des Auftragnehmers (AN ) auf der Baustelle muss mindestens ein deutsch sprechender Vertreter des  AN anwesend sein, der bevollmächtigt ist, Anordnungen des Auftragsgebers oder seiner Objekt-/ Bauüberwachung (gem. § 4 Nr. 1 VOB/B) entgegen zu nehmen und weisungsberechtigt die erforderlichen Maßnahmen ergreifen kann. Er nimmt an den Baubesprechungen teil.
Sofern ein Zusammenarbeiten mit dem Vertreter oder anderen Arbeitnehmern des AN nicht zumutbar ist kann der Auftraggeber deren sofortige Ablösung ohne Angabe von Gründen verlangen.

2.3 Bautagesberichte
Während der Arbeiten sind Bautagesberichte zu führen und wöchentlich als Original an die Bauleitung auszuhändigen. Mindestangaben sind: eingesetztes Personal,  Maschinen, Temperatur,  Niederschlagsmenge, ausgeführte Arbeiten, besondere Vorkommnisse wie Leitungs- beschädigungen, Bohrhindernisse weitere notwendige Eintragungen siehe Leistungspositionen

2.4 Abrechnung
Die Leistungen werden, wenn nicht ausdrücklich anders vermerkt, grundsätzlich nach Aufmaß abgerechnet.

Stundenlohnarbeiten
Stundenlohnarbeiten (gem. VOB/B §2  Abs. 10, und § 15)
Der Auftragnehmer hat über Stundenlohnarbeiten arbeitstäglich Stundenlohnzettel  in  zweifacher Ausfertigung einzureichen. Diese müssen außer den Angaben nach VOB/B, § 15, Abs. 3
-  das Datum,
-  die Bezeichnung der Baustelle,
-  die Namen der Arbeitskräfte und deren Berufs-, Lohn- oder Gehaltsgruppe,
-  die genaue Bezeichnung des Ausführungsortes innerhalb der Baustelle,
-  die Art der Leistung,
-  die  geleisteten  Arbeitsstunden  je  Arbeitskraft, ggf.aufgegliedert  nach Mehr-,Nacht-, Sonntags- und Feiertagsarbeit, sowie nach im Verrechnungs- satz nicht enthaltenen Erschwernissen
-  die Gerätekenngrößen enthalten.
Stundenlohnrechnungen müssen entsprechend den Stundenlohnzetteln aufge- gliedert werden. Die Originale der Stundenlohnzettel behält der Auftraggeber, die bescheinigten Durchschriften erhält der Auftragnehmer.

2.5 Weitere Unternehmer auf der Baustelle
Für den reibungslosen Ablauf der auf der Baustelle tätigen Gewerke sind
die Arbeiten in Abstimmung mit der Bauleitung des Auftraggebers
untereinander zu koordinieren.

3. Technische Baubeschreibung-  Dachdecker- und Klempnerarbeiten

Die Leistungen umfassten die Dachdecker- und Klempnerarbeiten
Die Erneuerung der Eindeckung des Krüppelwalmdaches erfolgt durch doppelt gelegte Plattenziegel.
Dachneigung: ca. 45 °
Dachneigung: Krüppelwalm: 57° (ca. 25 m²)
Die Auswahl der Plattenziegel erfolgt nach Bemusterung durch die Denkmalbehörden, dem Bauherrn und dem bauüberwachenden Architekten. Die Ziegelform,-abmasse sowie -oberfläche und Farbe haben sich ausschließlich am Befund zu orientieren.
Die Regenentwässerung wird durch aufgelegte Rinnen und Fallrohre neu ausgebildet, ebenso Abdeckungen von Gesimsen. Als Material sind Zinkblech zu verwenden.

4. Anschlüsse Baustrom und Bauwasser
Baustrom:  220/380 V, 16/32 Amp
Im Rahmen der allgemeinen Baustelleneinrichtung hält der Aufraggeber über ein Elektrofachunternehmen eine Anschlussmöglichkeit für Baustrom im Baustellenbereich vor.
Die Benutzung des beigestellten Baustrom-Anschlußverteilerschrankes wird dem Auftragnehmer kostenfrei überlassen, jedoch nicht die Entnahme/Verbrauch von Baustrom. Diese Kosten hat der Auftragnehmer zu tragen. Es werden hierfür vom Auftraggeber pauschal 0,5 % von der brutto Schlussrechnungssumme abgezogen. Diese Kosten sind bei der Bildung der Einheitspreise zu berücksichtigen. Das Heranbringen des Baustroms von der zur Verfügung gestellten Anschlußstelle zur Verwendungstelle ist Nebenleistung des Auftragnehmers nach VOB/C DIN 18299.

Bauwasser:
Im Rahmen der allgemeinen Baustelleneinrichtung hält der Aufraggeber eine Anschlussmöglichkeit für Bauwasser (d = 1/2 zoll) im Baustellenbereich vor.
Die Benutzung des beigestellten Bauwasseranschluss wird dem Auftragnehmer kostenfrei überlassen, jedoch nicht die Entnahme/Verbrauch von Bauwasser. Diese Kosten hat der Auftragnehmer zu tragen. Es werden hierfür vom Auftraggeber pauschal 0,3 % von der brutto Schlussrechnungssumme abgezogen. Diese Kosten sind bei der Bildung der Einheitspreise zu berücksichtigen.
Das Heranbringen des Bauwasser von der zur Verfügung gestellten Anschlußstelle zur Verwendungstelle ist Nebenleistung des Auftragnehmers nach VOB/C DIN 18299.

5. Anlagenverzeichniss:
Lageplan
Grundrisse und Schnitte, Ansichten

## Los14 Dachdecker- und Klempnerarbeiten
Datum: 16.03.2026

### Titel 1 Dacharbeiten

#### Bereich 12.0 Dachdeckerarbeiten

**12.0.1 Dachflächenausgleich**
Ausgleich von Unebenheiten der Sparrenebene durch partielles Aushöhen mit sparrenbreiten Keilhölzern, so das es eine Gesamthöhe - Sparren und Aufdopplung von 18 cm ergibt

Differenzen:  >2,0 bis 8,0 cm
Sparrenbreite: bis 12,0 cm
Menge: 480,000 m

**12.0.2 Unterdeckung, wasserabweisend**
Unterdeckung aus wasserabweisenden Holzfaserplatten gemäß DIN 68755, regensicher und wasserführend profiliert, liefern und vollflächig auf den Sparrenoberseiten nach Verarbeitungsrichtlinie verlegen, einschl. aller Wand- und Firstanschlüsse sowie Halte- und Steiglattung.

Dicke: 25,0 mm
Wärmeleitfähigkeit: 0,055 W/mK
sd-Wert= 0,11 m
Sparenabstand: bis 0,90 m

Fabrikat: '.............................................................................'
  Bietereintrag
Menge: 450,000 m²

**12.0.3 Rinneneinbindung**
Einbindung des wasserführenden Unterdaches in die aufliegende Rinne mittels eingelegter Bitumenbahn, einschl. Fixierung.

Bahnbreite: bis 80 cm
Menge: 70,000 m

**12.0.4 Unterdeckung, aufgehende Bauteile**
Anschlüsse des wasserführenden Unterdaches an aufsteigene sowie eingebaute Bauteile mittels eingelegter Bitumenbahn, einschl. Fixierung.

Einzellängen: bis 2,0 m
Menge: 20,000 m

**12.0.5 Dachfläche abplanen**
Dachfläche mit neuen, strapazierfähigen, wasserdichten Planen abschnittsweise abdecken und witterungssicher über die Traufe hinaus befestigen, unterhalten und abschließend Rückbauen.

Einzelfläche: bis 170,0 m2
Menge: 450,000 m²

**12.0.6 Konterlattung, 30/60 mm**
Konterlattung für Dächer auf Holzunterkonstruktion liefern und fachgerecht anbringen.

Querschnitt: 30/60 mm
Untergrund: Vollschalung -Holzfaserplatten, 25 mm, auf Sparren
Sparrenabstand:: i. M. 85 cm
Holzart: Fichte/Kiefer
Sortierklasse: S10, trocken
Menge: 450,000 m²

**12.0.7 Dachlattung, 40/60 mm**
Dachlattung auf Dachtragwerk auf Konterlattung für Biberschwanz-Doppeldeckung liefern und fachgerecht befestigen.

Querschnitt: 40/60 mm
Material: Nadelvollholz nach DIN 68365
Sparrenabstand: bis 0,90 m
Holzart: Fichte/Kiefer
Sortierklasse: S10, trocken
Menge: 450,000 m²

**12.0.8 Ortganglattung keilförmig ausarbeiten**
Ortgangabschluss der Dachlattung durch Aufkeilhölzer keilförmig nach Innen auslaufen lassen.

Einzellängen: bis 35,0 cm
Menge: 10,000 m²

**12.0.9 Dachfläche eindecken,**
Dachfläche in Doppeldeckung liefern und trocken ein- decken, jeder Ziegel geschraubt, Schraubenmaterial Edelstahl, komplett auf der Dachfläche  lt. Fachregeln des Dachdeckerhandwerkes und des Herstellers, fachgerecht anbringen.

Dachneigung: ca. 45 °
Dachneigung: Krüppelwalm: 57° (ca. 25 m²)
Dachform: Zeltdach mit Krüppelwalm
Material: Biberschwanz, nach DIN 456, Oberflächengratung mit 4 bis 5 Rillen und 2 Nagellöchern.
Abmaße: ca. 17x38x1,8 cm, flacher Korbbogenschnitt
Farbton: rotbraun bis antrahzit/schwarz-blau
Der Ziegel wird durch Bemusterung von jewils 6 mind. 6 Ziegeln bestimmt.

Fabrikat:'...........................................................................''
  Bietereintrag
Menge: 450,000 m²

**12.0.10 Kronengebinde an First und Traufe**
Kronengebinde an First und Traufe ausbilden.
Menge: 81,000 m

**12.0.11 Lochblech zur Belüftung**
Zinklochlochblech zur Belüftung des Dachzwischenrau- mes liefern und mehrfach gekantet zwischen aufliegender Rinne und Kronengebinde fachgerecht montieren.

Zuluftquerschnitt: mind. 200 mm2/m
Zuschnitt: 250 mm
Menge: 70,000 m

**12.0.12 Kronengebinde in Mörtel**
Kronengebinde unterhalb der liegenden Rinne in Mörtel- bett und Fuge mit deutlichen Tropfüberstand ausbilden.

Tropfkante: ca. 6,0 cm über Gesimskante
Untergrund: Holzkonstrktion
Breite: bis 3 Lagen
Menge: 45,000 m²

**12.0.13 Ortgang in Mörtel**
Ortgang in Mörtel verlegt mit Überstand
fachgerecht herstellen.

Überstand: bis ca. 8,0 cm
Einzellängen: bis 5,20 m
Menge: 22,000 m

**12.0.14 Zuschnittarbeiten**
Beischnitt der Dachziegel zur Eindeckung aller aufgehenden Bauteile und Einbauten sowie An- und Ab- schlüsse und sonstige Nebenleistung fachgerecht herstellen.
Menge: 60,000 m

**12.0.15 First-/ Grat-Lüftungs-System**
First- und Grateindeckung passend zur Dacheindeckung als trocken mit Lüftungsprofil, einschl. Lattung, Halterungen und Klammern sowie der Anpassung an die Dachdeckung.

Abmaße: 42,0 cm lang, 18 / 13 cm Radius

Fabrikat: '..........................................................................'
  Bietereintrag
Menge: 58,000 m

**12.0.16 Walmglocke, dreiseitig**
Walmglocke, passend zur Dacheindeckung, als Form- ziegel zur Überdeckung der Grat- und Firstkreuzung liefern und einbauen.
Menge: 2,000 St

**12.0.17 Gratanfangsziegel oberhalb Rinne**
Gratanfangsziegel oberhalb der aufliegenden Rinne liefern, fachgerecht einbauen, einschl. Verschluß der Stirnseite mit Ziegel.
Menge: 4,000 St

**12.0.18 Traufgesimsecke abdecken, Gratziegel**
Traufgesimsecke mit Gratziegel fachgerecht in Mörtel abdecken, einschl. Anpassarbeiten zur liegenden Rinne.

Einzellänge: bis 65,0 cm
Menge: 4,000 St

**12.0.19 Dachziegel verschrauben**
Dachziegel mit der Verlegung zusätzlich zweifach verschrauben.
Menge: 450,000 m²

**12.0.20 Dachhaken/Sicherheitshaken**
Sicherheitsdachhaken nach DIN  EN 517 aus verzinktem Flachstahl, 30/8 mm, liefern und einschließlich der erforderlichen Unterkonstruktion fachgerecht nach Einbauanleitung des Herstellers auf der Dachfläche  montieren, passend zur vorbeschriebenen Dachdeckung.
Menge: 33,000 St

**12.0.21 Berechnung der Schneefanggitter**
Konstruktive Ausbildung der Schneefanggitter objekt- spezifisch berechnen.

Dokumentation: 2-fache Ausführung, 1 mal Datenträger
Menge: 1,000 psch

**12.0.22 Schneefanggitter liefern und montieren**
Schneefanggitter mit Stützen aus Stahl Oberfläche verzinkt gem. den geltenden Bestimmungen in Einzellängen liefern und fachgerecht montieren incl. der Vor- und Nebenarbeiten.
Schneefanghöhe 200 mm, Stützenabstand nach Vorgabe, passend zur vorbeschriebenen Dachdeckung.

Höhe: 20,0 cm
Menge: 55,000 m

**12.0.23 Dunstrohreinfassung, Formstein, DN 100**
Dunstrohr- oder Lüfterdurchführung als regensicherer
Formstein mit Hut und Anschlußschlauch entsprechend
der Dacheindeckung liefern und fachgerecht einbauen.
Farbton und Maße passend zum Ziegelmaterial.

Material: Ziegelstein
Rohrdurchmesser: DN 100 mm
Menge: 4,000 St

**12.0.24 Dunstrohreinfassung, Formstein, DN 200**
Dunstrohr- oder Lüfterdurchführung als regensicherer
Formstein mit Hut und Anschlußschlauch entsprechend
der Dacheindeckung liefern und fachgerecht einbauen.
Farbton und Maße passend zum Ziegelmaterial.

Material: Ziegelstein
Rohrdurchmesser: DN 200 mm
Menge: 2,000 St

**12.0.25 Antennenfußeinfassung, Formstein, DN 80**
Antennenfußeinfassung, regensicher, entsprechend der Dacheindeckung liefern und fachgerecht einbauen.

Material: Ziegelstein
Rohrdurchmesser: DN 80 mm
Menge: 1,000 St

**12.0.26 Dachflächenfenster94/140**
Dachflächenfenster mit Klapp-Schwingflügel, Kiefer natur, mit Wärmeschutzverglasung, komplett mit äußerem Abdeck- und Eindeckrahmen sowie Innenfutter liefern und einbauen, incl. aller Anschluss- und Abdichtungsarbeiten.

Wärmedurchgangskoeffizient: Uw 0,90 W/mK
Abdeckrahmen: Aluminium
Eindeckrahmen: Aluminium
Abmessung: 940/1400 mm

Angeb. Fabrikat'.............................................................................'
  Bietereintrag
Menge: 2,000 St

**12.0.27 Dachflächenfenster 67/140**
Dachflächenfenster mit Klapp-Schwingflügel, Kiefer natur, mit Wärmeschutzverglasung, komplett mit äußerem Abdeck- und Eindeckrahmen sowie Innenfutter liefern und einbauen, incl. aller Anschluss- und Abdichtungsarbeiten.

Wärmedurchgangskoeffizient: Uw 0,90 W/mK
Abdeckrahmen: Aluminium
Eindeckrahmen: Aluminium
Abmessung: 670/1400 mm

Angeb. Fabrikat'.............................................................................'
  Bietereintrag
Menge: 6,000 St

**12.0.28 Dachausstieg 540/830**
Dachausstiegsfenster als Drehflügel Kiefer natur, mit Wärmeschutzverglasung, komplett mit äußerem Abdeck- und Eindeckrahmen sowie Innenfutter liefern und einbauen, incl. aller Anschluss- und Abdichtungsarbeiten sowie einer  trittfesten Ausstiegsleiste .

Wärmedurchgangskoeffizient: Uw 0,90 W/mK
Abdeckrahmen: Aluminium
Eindeckrahmen: Aluminium
Abmessung: 540/830 mm

Angeb. Fabrikat'.............................................................................'
  Bietereintrag
Menge: 1,000 St

**12.0.29 Laufrost**
Laufroste mit Auflagerbügel aus verzinktem Stahlbelch nach Verlegeanleitung einbauen.

Rostbreite: ca. 30,0 cm
Einzellängen: bis 3,50 m
Menge: 5,000 m

**12.0.30 Wetterschutzgitter für Schrägdachausführung 57°**
Schrägdach Wetterschutzgitter aus Stahl verzinkt für
Aussenluft, Beschichtung in Korrosionsschutzklasse C2 - mittel (80µm), RAL Farbton 8012 - Rotbraun. Anschlussrahmen ausgeführt als Modulkantung (20mm x 12mm, für Leichtprofil Rahmen) angepasst an die vorhandene Dachneigung als funktionelle Einheit liefern und fachgerecht montieren incl. aller Anschluss- und Abdichtungsarbeiten.
Für Sicherung des Baustellentransportes optional mit Kranösen als Zubehör.
Wetterschutzgitter für Schrägdach (in Bauform Wasserablauf nach aussen) bestehend aus einem umlaufenden Auflagerahmen mit waagerecht angeordneten Lamellen und hinterlegtem Schutzgitter sowie einem integrierten Wasserauffangkasten zur Erfassung und
Ableitung von Regenwasser. Auflagerahmen so gestaltet, dass damit eine Befestigung der gesamten Baugruppe am Dachsparren möglich ist. Beidseitig vertikal ist ein Wasserfalz angebracht und am unteren Ende des Auflagerahmens ist die Befestigung einer Regenschürze vorgesehen.

Incl. Zusatzanforderungen: isolierter Wasserasten, Revisionsdeckel, Begleitheizung sowie Anschlussband- Regenschürze (plissiertes Aluminium)

Dachneigung:  57°
Stärke Dachaufbau:  ca. 30 cm
Bauform:  Wasserablauf nach aussen
Größe:  1000x1200 mm
Dachaufbau:  ca. 380 mm
Bauform:  Wasserablauf nach außen
Material:  Stahl verzinkt,
  Sichtbereich- Korrosionsschutz C2
  -mittel (80µm),
Farbton:  RAL Farbton 8012 - Rotbraun

Angeb. Fabrikat'.............................................................................'
  Bietereintrag
Menge: 1,000 St

**12.0.31 Wetterschutzgitter für Schrägdachausführung 47°**
Schrägdach Wetterschutzgitter aus Stahl verzinkt für
Fortluft, Beschichtung in Korrosionsschutzklasse C2 - mittel (80µm), RAL Farbton 8012 - Rotbraun. Anschlussrahmen ausgeführt als Modulkantung (20mm x 12mm, für Leichtprofil Rahmen) angepasst an die vorhandene Dachneigung als funktionelle Einheit liefern und fachgerecht montieren incl. aller Anschluss- und Abdichtungsarbeiten.
Für Sicherung des Baustellentransportes optional mit Kranösen als Zubehör.
Wetterschutzgitter für Schrägdach (in Bauform Wasserablauf nach aussen) bestehend aus einem umlaufenden Auflagerahmen mit waagerecht angeordneten Lamellen und hinterlegtem Schutzgitter sowie einem integrierten Wasserauffangkasten zur Erfassung und
Ableitung von Regenwasser. Auflagerahmen so gestaltet, dass damit eine Befestigung der gesamten Baugruppe am Dachsparren möglich ist. Beidseitig vertikal ist ein Wasserfalz angebracht und am unteren Ende des Auflagerahmens ist die Befestigung einer Regenschürze vorgesehen.

Incl. Zusatzanforderungen: isolierter Wasserasten, Revisionsdeckel, Begleitheizung sowie Anschlussband- Regenschürze (plissiertes Aluminium)

Dachneigung:  47°
Stärke Dachaufbau:  ca. 30 cm
Bauform:  Wasserablauf nach aussen
Größe:  1000 x 1200 mm
Dachaufbau:  ca. 380 mm
Bauform:  Wasserablauf nach außen
Material:  Stahl verzinkt,
  Sichtbereich- Korrosionsschutz C2
  -mittel (80µm),
Farbton:  RAL Farbton 8012 - Rotbraun

Angeb. Fabrikat'.............................................................................'
  Bietereintrag
Menge: 1,000 St

**12.0.32 Wetterschutzgitter für Schrägdachausführung 47°**
Schrägdach Wetterschutzgitter aus Stahl verzinkt für
die Aufzugsschachtentrauchung, Beschichtung in Korrosionsschutzklasse C2 - mittel (80µm), RAL Farbton 8012 - Rotbraun. Anschlussrahmen ausgeführt als Modulkantung (20mm x 12mm, für Leichtprofil Rahmen) angepasst an die vorhandene Dachneigung als funktionelle Einheit liefern und fachgerecht montieren incl. aller Anschluss- und Abdichtungsarbeiten.
Für Sicherung des Baustellentransportes optional mit Kranösen als Zubehör.
Wetterschutzgitter für Schrägdach (in Bauform Wasserablauf nach aussen) bestehend aus einem umlaufenden Auflagerahmen mit waagerecht angeordneten Lamellen und hinterlegtem Schutzgitter sowie einem integrierten Wasserauffangkasten zur Erfassung und
Ableitung von Regenwasser. Auflagerahmen so gestaltet, dass damit eine Befestigung der gesamten Baugruppe am Dachsparren möglich ist. Beidseitig vertikal ist ein Wasserfalz angebracht und am unteren Ende des Auflagerahmens ist die Befestigung einer Regenschürze vorgesehen.

Incl. Zusatzanforderungen: isolierter Wasserasten, Revisionsdeckel, Begleitheizung sowie Anschlussband- Regenschürze (plissiertes Aluminium)

Dachneigung:  47°
Stärke Dachaufbau:  ca. 30 cm
Bauform:  Wasserablauf nach aussen
Größe:  500 x 500 mm
Dachaufbau:  ca. 380 mm
Bauform:  Wasserablauf nach außen
Material:  Stahl verzinkt,
  Sichtbereich- Korrosionsschutz C2
  -mittel (80µm),
Farbton:  RAL Farbton 8012 - Rotbraun

Angeb. Fabrikat'.............................................................................'
  Bietereintrag
Menge: 1,000 St

#### Bereich 12.2 Klempnerarbeiten

**12.2.1 Rinne, aufliegend**
Aufliegende Rinne, halbrund, aus Zinkblech in Einzel- längen liefern und genietet und gelötet, einschl. erforder- licher Rinneneisen auf geneigter Dachfläche montieren.
Die Rinneneisen sind für den Zweck des Schneefanges
verstärkt auszuführen.

Material: Zinkblech
Blechdicke: 0,7 mm
Zuschnitt: 800
Dachneigung:  45° bis 57°
Menge: 65,000 m

**12.2.2 Rinnen-Endstück**
Rinnen-Endstücke, für die zuvor beschriebene Dachrin- nen anfertigen und wasserdicht einpassen.
Menge: 2,000 St

**12.2.3 Rinnen-Endstück, freiauslaufend**
Rinnen-Endstücke, freiauslaufend, für die zuvor beschriebene Dachrinnen anfertigen und wasserdicht einpassen.
Menge: 2,000 St

**12.2.4 Rinnen-Ecken,**
Rinnen-Ecke, innen und außen, für die zuvor beschriebene Dachrinne anfertigen und wasserdicht einpassen.

Eckwinkel: bis stumpfwinklig
Menge: 8,000 St

**12.2.5 Dehnungsnaht für Dachrinne**
Dehnungsnaht oder -formstück für die zuvor beschriebene Rinne aus Zinkblech liefern und einpassen.
Menge: 6,000 St

**12.2.6 Einhängstutzen, konisch,**
Konische Einhängestutzen aus Zinkblech als Rinnenan- schluß zum Fallrohr fertigen und einschl. des nötigen Ausschnittes einpassen.

Nenngröße:  DN 120
Stutzenlänge: ca. 1,25 cm
Blechstärke:  0,7 mm
Menge: 4,000 St

**12.2.7 Fallrohre, DN120**
Fallrohre, rund, aus Zinkblech für die Dachentwässerung liefern und montieren einschl. der Rohrschellen mit doppeltem Scharnier, Schraubverschluß und Stift bzw. Dolle sowie aller Zubehör-und Befestigungsteile für Mauerwerk  o.dgl. befestigen.

Durchmesser: DN 120 mm
Menge: 32,000 m

**12.2.8 Fallrohrbogen**
Fallrohrbogen aus Zinkblech zur Verbindung zwischen Einhangstutzen und dem Regenfallrohr liefern und fachgerecht montieren.

Durchmesser: DN 120 mm
Menge: 4,000 St

**12.2.9 Sockelknie**
Sockelknie aus Zinkblech in Form, Ausführung und Abmessung zu den beschriebenen Regenfallrohren passend.
Menge: 4,000 St

**12.2.10 Standrohr**
Standrohr mit Reinigungsöffnung, passend zu der be- schriebenen Regenfalleitungen liefern und einschl. der Anbindung an die erdverlegten Grundleitungen montieren.

Material: Zink
Durchmesser: ca. 120 mm
Länge: ca. 1,00 m
Menge: 4,000 St

### Titel 2 Fassade

#### Bereich 22.2 Klempnerarbeiten

**22.2.1 Kranzgesimsabdeckung**
Kranzgesimsabdeckung mit mehrteiligen Zinkblech, abgekanteten Tropfkanten mit Vorstoßblech und mechanisch gehalten (Schraube mit Hauerkappe) herstellen, einschl. aller Anfangs-, Gehrungs- und Endausbildungen sowie aller erforderlichen Auf- und Abkantungen, An- und Abschlüsse zum Mauerwerk und der abschließenden, dauerelstischer Verfugung.

Gesimsbreite: ca. 20,0 cm
Tropfkante: ca. 5 cm
Zuschnitt: ca. 35,0 cm
Blechdicke: 0,7 mm
Menge: 17,000 m

**22.2.2 Pilasterkapitelle verblechen**
Abdeckung der Pilasterkapitelle mit mehrteiligen Zinkblech, gekanteter Tropkante und Vorstoßblech, incl. aller Gehrungen, Fälze und Abkantungen sowie der Befestigung am Mauerwerk und der dauerelastischen Verfugungen, liefern und mechanisch gehalten herstellen.

Abdecktiefe: ca. 20,0 cm
Blechdicke: 0,7 mm
Zuschnitt : bis 40,0 cm
Gehrungen/Eckausbildungen: 2 Stk. / Pilaster
Einzellänge: ca. 1,50 m
Menge: 4,000 St

**22.2.3 Fensterbänke verblechen**
Abdeckung der Fensterbänke mit Zinkblech, gekanteter Tropkante und Vorstoßblech, incl. der Fensteran- schlüsse, seitlicher Aufkantungen sowie der Befestigung am Mauerwerk und der dauerelastischen Verfugungen, in verschiedenen Längen liefern und mechanisch gehalten herstellen.

Fensterbanktiefe: ca. 25,0 cm
Blechdicke: 0,7 mm
Zuschnitt : ca. 30,0 cm
Einzellänge: ca. 1,20 m
Menge: 33,000 m

**22.2.4 Fensterbänke anarbeiten**
Fensterbankverblechungen an feststehenden, halbrund hervorstehenden Fensterpfosten anarbeiten und fachge- recht abdichten.

Pfostenabwicklung: ca. 10,0 cm
Menge: 26,000 St

### Titel 3 Sonstiges

#### Bereich 30.1 Stundenlohnarbeiten

**30.1.1 Stundenlohnarbeiten Facharbeiter**
Menge: 10,000 h

**30.1.2 Stundenlohnarbeiten Helfer**
Menge: 10,000 h

USt %: 19,00
